# Los 4.1 Schutz Bleiglasfenster 3.BA Lang
Angebotsaufforderung (GAEB 90, DA83)
Währung: EUR
Auftraggeber: Evangelische Stadtgemeinde Stendal

## Los 4.1 Schutz Bleiglasfenster 3.BA Lang
Datum: 17.08.26

### Gewerk 01 Bleiglasfenster Sicherung

*Hinweis*
Vorbemerkungen

*Hinweis*
A. Besondere Vertragsbedingungen

A.1 Vorbemerkungen

Die Baustelle befindet sich in 39576 Stendal.
Eine direkte Zufahrt an die Kirche ist möglich.

Der ev. Dom St. Nikolaus, gelegen Am Dom 18, ist wegen
seiner besonderen geschichtlichen u. kulturellen
Bedeutung als Kulturdenkmal anerkannt.
Im Bereich der zum Kulturdenkmal gehördenden
Freiflächen auf der Nordseite dürfen keine Befahrungen
von unbefestigten Flächen, Abgrabungen oder
Ablagerungen erfolgen. Die Arbeiten sind unter
ständiger Anleitung und aufsicht eines Fachbetriebes,
der die Anforderungen nach §15 Abs.2 DSchG LSA erfüllt,
vorzunehmen. Der ausführende Unternehmer muss
entsprechende Erfahrunge im Umgang mit den damals
bauzeitlich üblichen Materialien haben.

Alle Arbeiten sind händisch, staubfrei und mit Geräten
durchzuführen, die keine Abgase verusachen (zum Schutz
des Inventars, der Orgel etc.)

Für die Kalkulation ist ein Ortstermin vor
Angebotsabgabe dringend notwendig. Der Auftragnehmer
hat sich vor Angebotsabgabe über die örtlichen
Gegebenheiten auf der Baustelle, die die Leistungen
beeinflussen können, zu unterrichten. Nachforderungen
aus Ortsunkenntnis werden nicht anerkannt.
Bei Verständnisfragen zum fachlichen Inhalt der
Ausschreibung können Fragestellungen über die
Ausschreibungsplattform gestellt werden.

In jedem Fall ist der Nachweis der fachlichen
Qualifikation und der geeigneten restauratorischen
Referenzen  mit der Bewerbung vorzulegen.

Die Preise gelten, wenn nichts anderes vermerkt ist,
für die komplette Arbeit, einschließlich:
-Lieferung sämtlicher erforderlicher Materialien
-sämtlicher im Zusammenhang mit der Ausführung der
beschriebenen Leistungen anfallenden Nebenkosten,
einschließlich Reisekosten und Kosten für die
Bereitstellung und Vorhaltung erforderlicher Geräte,
Maschinen und Hilfsmittel
Sonstige Aufwendungen für die Teilnahme an Beratungen
im Zusammenhang mit der Ausführung der beschriebenen
Leistungen
Bauberatungen finden wöchentlich statt und sind durch
geeignetes Personal abzusichern.

Darüber hinaus übernimmt der Bieter die Verpflichtung
der Vollständigkeit, d.h. Leistungen, die sich mit der
Ausführung der angefragten Positionen zwangsläufig
ergeben, sind mit einzukalkulieren, auch wenn sie im
Leistungsverzeichnis nicht ausdrücklich erwähnt sind.
Unklarheiten bezüglich der Ausschreibung sind vor
Angebotsabgabe zu klären.

Die Abrechnung erfolgt aufgrund der tatsächlich
ausgeführten Arbeiten nach Aufmaß.

Für die in der Ausschreibung angegebenen
Hauptabmessungen wird keine Garantie übernommen. Der
Auftragnehmer ist verpflichtet, an Ort und Stelle alle
angegebenen Maße zu kontrollieren.

Die Ankündigungspflicht des Auftragnehmers von
eventuellen Mehrkosten ist zu beachten.

Der Auftragnehmer hat die Bauleitung / Fachbauleitung
auf Unstimmigkeiten, zu befürchtende Mängel oder
Bedenken schriftlich hinzuweisen. Abweichungen von den
Ausführungsunterlagen sind nur im Einvernehmen mit der
Bauleitung zulässig.
Nachträge müssen vor ihrer Ausführung genehmigt werden.
Die Preise von Nachtragsangeboten müssen der im
Hauptvertrag enthaltenen Preisbasis entsprechen.

Die Rechnungslegung ist an den Auftraggeber zu
adressieren und mit den prüfbaren Aufmaßen an das
Planungsbüro zu senden.

Abschlagszahlungen werden in Höhe von bis zu 90,00% der
Rechnungshöhe für die bereits erbrachten Leistungen
einschließlich Mehrwertsteuer gewährt.

A.2 Ausführungsfristen

Folgende Ausführungsfristen sind Vertragsfristen:

1. Baubeginn: 02/2027
2. Abnahme der mangelfreien Leistung: nach
Bauablaufplan 05/2027 bzw. 06/2028

A.3 Arbeitsbereich

Der geplante Arbeitsbereich umfasst im Inneren das
Südquerhaus und das Langhaus. Im S-Querhaus sind 3
gotische Bleiglas-Fenster, im Langhaus sind 4 gotische
u. 10 Bleiglasfenster mit Rechteck-Klarglasscheiben
vorhanden (nach 2,WK), wobei alle Bleiglas-Fenster im
eingebauten Zustand verbleiben u. die Scheiben durch
Spanplatten geschützt werden müssen.

Im Anschluss an die Sanierungs- u.
Restaurierungsarbeiten werden Schutzmaßnahmen wieder
entfernt.
Die Trockenlegungsarbeiten finden am Langhaus außen u.
innen statt.
Die Innenarbeiten sind im Querhaus vorgesehen.

A.4 Werbung

Werbung auf der Baustelle ist nur nach vorheriger
Zustimmung des Auftraggebers zulässig.

A.5 Bauausführung

Für das Bauvorhaben wird ein Grobablaufplan zum Zwecke
der Koordination aller Arbeiten und Auftragnehmer
aufgestellt. Der Bieter hat die Auflage, den für ihn
zutreffenden Teil dieses Grobablaufs hinsichtlich der
Durchführbarkeit im vorgegebenen Zeitraum zu prüfen.
Nach Auftragserteilung hat er in einem Detailterminplan
unter Beibehaltung der Gesamtfristen seine eigene
Leistung darzustellen und mit der Bauleitung
abzustimmen.

Der Auftragnehmer ist wöchentlich zur Beseitigung
seines Bauschutts und seiner Abfälle verpflichtet.
Kommt er dieser Verpflichtung trotz Fristsetzung nicht
nach, kann der Auftraggeber den Bauschutt bzw. die
Abfälle auf Kosten des Auftragnehmers beseitigen
lassen.

Straßen, Wege, Lager- und Arbeitsplätze innerhalb des
Baugeländes können vom Auftragnehmer auf eigene Gefahr
benutzt werden.

Die Arbeiten finden in einem Sakralgebäude statt.
Darauf ist bei der Ausführung Rücksicht zur nehmen.
Lärm durch Radios o.ä., das Trinken von Alkohol sowie
das Rauchen sind in der Kirche verboten. An Sonn- und
kirchliche Feiertagen sind sämtliche Arbeiten zu
unterbrechen.
Da sich um die Baustelle ein öffentlicher Bereich
befindet, hat der Auftragnehmer alle zur Sicherung der
Baustelle erforderlichen Maßnahmen unter eigener voller
Verantwortung in Absprache mit dem Bauherrn und der
Bauleitung zu ergreifen. Er haftet für sämtliche aus
der Unterlassung solcher Maßnahmen dem Auftraggeber
erwachsenden unmittelbaren und mittelbaren Schäden und
verpflichtet sich, den Auftraggeber von allen gegen
diesen erhobenen Ansprüche, die auf ungenügender
Sicherung der Baustelle beruhen, in vollem Umfange
freizustellen.

Für den regulären Arbeitsschutz der Mitarbeiter hat das
ausführende Unternehmen zu achten.
Der Auftragnehmer verpflichtet sich darüber hinaus zur
Einhaltung der Unfallverhütungsvorschriften in der
jeweils neuesten Fassung. Den Anweisungen des SIGEKO
ist Folge zu leisten.
Alle elektrischen Anlagen und Betriebsmittel des
Auftragnehmers sind durch einen Fachbetrieb aktuell
geprüft und für den Einsatzbereich zugelassen.

Der Auftragnehmer hat die üblichen Bautagebücher zu
führen. Der Auftraggeber kann jederzeit Einsicht in die
Bautagebücher verlangen. Die Bautagebücher müssen alle
für die Vertragsausführung und Abrechnung relevanten
Angaben enthalten. Sie sind der Bauleitung wöchentlich
zur Bauberatung vorzulegen.

Der Auftragnehmer darf Leistungen nur an
Nachunternehmer übertragen, die fachkundig,
leistungsfähig und zuverlässig sind; dazu gehört auch,
dass sie ihren gesetzlichen Verpflichtungen zur Zahlung
von Steuern und Sozialabgaben nachgekommen sind und die
gewerberechtlichen Voraussetzungen erfüllen.
Sie sind vor Einsatz vom Auftraggeber bestätigen zu
lassen.

Der Auftragnehmer hat zu den Baustellenbesprechungen,
die der Auftraggeber regelmäßig durchführt, einen
bevollmächtigten Vertreter, der mit den Arbeiten am
Objekt vertraut ist und der zum Zeitpunkt seiner
Leistungserbringung  regelmäßig an den Besprechungen
teilnimmt, zu entsenden. Die Besprechungen finden in
der Regel wöchentlich mit dem Auftraggeber bzw. der
Bauleitung statt.

Der Auftragnehmer hat  einen Ansprechpartner auf der
Baustelle einzusetzen, der sich in fließendem Deutsch
verständigen kann.

A.6 Sonstige Erklärungen

Der Auftragnehmer versichert, dass er zur Erfüllung des
abzuschließenden Werkvertrages ausschließlich
Arbeitnehmer beschäftigt, die ordnungsgemäß angemeldet
und versichert sind.
Ein Verstoß gegen diese Verpflichtung hat die fristlose
Kündigung des Werkvertrages zur Folge und berechtigt
den Auftraggeber Schadenersatzansprüche geltend zu
machen. Gleiches gilt sinngemäß auch für etwaige
Folgeunternehmer.

A.7 Nachunternehmer

Beauftragt der Auftragnehmer Nachunternehmer, so stellt
er den Auftraggeber von sämtlichen Ansprüchen frei, die
gegenüber dem Auftraggeber wegen Verstoßes dieser
Nachunternehmer gegen die Bestimmungen des AEntG
geltend gemacht werden. Der Auftragnehmer übernimmt im
Innenverhältnis zum Auftraggeber die Verpflichtungen,
welche Auftraggeber und Auftragnehmer als Mitbürgen
gemäß §14 AEntG treffen, allein und in vollem Umfang.
Gleiches gilt für die Beauftragung von Verleiher nach
dem AÜG.

Der Auftragnehmer hat vor der beabsichtigten
Übertragung Art und Umfang der Leistung sowie Name,
Anschrift und Berufsgenossenschaft (einschließlich
Mitgliedsnummer) des hierfür vorgesehenen
Nachunternehmers schriftlich bekannt zu geben. Die
Vergabe von Leistungen an Nachunternehmer bedarf der
vorherigen schriftlichen Zustimmung des Auftraggebers.

Der Auftragnehmer muss sicherstellen, dass der
Nachunternehmer die ihm übertragenen Leistungen nicht
an weitere Nachunternehmer weitergibt, es sei denn, der
Auftraggeber hat zuvor schriftlich zugestimmt.

Beauftragt der Auftragnehmer ohne schriftliche
Zustimmung des Auftraggebers Nachunternehmer, kann der
Auftraggeber dem Auftragnehmer eine angemessene Frist
zur Aufnahme der Leistungen im eigenen Betrieb setzen
und erklären, dass er ihm nach fruchtlosem Ablauf der
Frist den Auftrag entziehe. Dem ungenehmigt tätigen
Nachunternehmer kann der Auftraggeber Baustellenverbot
erteilen.

Der Auftragnehmer tritt hiermit alle Ansprüche, die ihm
zukünftig aus Gewährleistung gegen den Nachunternehmer
zustehen, erfüllungshalber an den Auftraggeber ab. Die
Abtretung wird mit Beschluss des Bauvertrages wirksam.
Sie lässt die Gewährleistungspflicht des Auftragnehmers
unberührt. Der Auftragnehmer bleibt zur Durchsetzung
der Ansprüche in eigenem Namen seinen Nachunternehmern
gegenüber berechtigt, bis der Auftraggeber die
Durchsetzung an sich zieht, indem er den
Nachunternehmer in Anspruch nimmt. Die Inanspruchnahme
des Nachunternehmers lässt die Ansprüche des
Auftraggebers gegen den Auftragnehmer für die Mängel in
den seinerseits dem Auftraggeber geschuldeten
Leistungen unberührt.

A.8 Stundenlohnarbeiten

Die Ausführung von Stundenlohnarbeiten über eventuell
in der Ausschreibung bereits abgefragte Arbeiten
hinaus, ist nicht vorgesehen.
Sollten jedoch Stundenlohnarbeiten für unvorhergesehene
Leistungen erforderlich werden, werden diese nur
vergütet, wenn sie vor Ausführung vom Auftraggeber
schriftlich beauftragt wurden. Stundenlohnzettel sind
werktäglich, spätestens am folgenden Arbeitstag nach
Leistungserbringung von der Bauleitung des
Auftraggebers abzuzeichnen. Nachweise, die erst später
oder mit der Schlussrechnung vorgelegt werden, können
nicht anerkannt werden.

A.9 Abnahme

Die vom Auftragnehmer erbrachten Leistungen sind
ausschließlich förmlich anzunehmen. Der Auftragnehmer
hat die Abnahme rechtzeitig schriftlich zu beantragen.
Vor Beauftragung der Abnahme hat sich der Auftragnehmer
von der mängelfreien Ausführung seiner Leistungen zu
überzeugen. Die Abnahme wird durch ein allseits
unterzeichnetes Abnahmeprotokoll bescheinigt.
Teilabnahmen sind ausgeschlossen.
Das Abnahmeprotokoll wird erteilt nach vorangegangener
Baustellenbegehung, an der der abnahmeberechtigte
Auftragnehmer teilzunehmen hat.

A.10 Schlussbestimmungen

Änderungen am Leistungsverzeichnis sind nicht zulässig.

Vorstehende Vertragsbedingungen gelten in gleicher
Weise für Auftragsänderungen, Auftragserweiterungen und
Auftragsnachträge. Diese bedürfen zu ihrer Gültigkeit
der Schriftform, müssen sich auf diesen Vertrag
beziehen und sind genehmigungspflichtig durch den
Auftraggeber.

Sämtliche Forderungen der ?Besonderen
Vertragsbedingungen? sind in die Einheitspreise des
nachstehenden Leistungsverzeichnisses mit
einzukalkulieren. Diese ?Besonderen Vertragsbedingungen? werden Vertragsbestandteil mit der
Unterschrift des Auftragnehmers.

Bei eventuell notwendigen Änderungen der Vorgehensweise
gegenüber der im LV beschriebenen Art u. Weise sind
grundsätzlich zuvor mit der Restauratorischen
Fachbauleitung abzustimmen!

Es wird hiermit darauf hingewiesen, dass
Mengenüberschreitungen von mehr als 10% gegenüber der
ausgeschriebenen Menge vor Ausführung der
Fachbauleitung anzuzeigen sind.

*Hinweis*
B. Einleitende Bemerkungen

B.1 Anlagen zum Leistungsverzeichnis

Zu diesem Leistungstext gehören untrennbar die Anlagen
1 bis 5 Diese werden nachfolgend aufgeführt:
1) GR EG
2) Längs- u. Querschnitt
3) Fotoblätter
4) Wandabwicklungen Bl.1.1/1.4/2.6/2.7
5) Teilabschnitsspläne

B.2 Baustelleneinrichtung

Der Arbeitsbereich ist eingerüstet. Das Gerüst wird
über eine Gerüsttreppenanlage erschlossen.

Hinweis: Während der Arbeiten ist das Gerüst
wöchentlich durch den Auftragnehmer zu reinigen, um
eine Verteilung des Staubes zu vermeiden. Ebenso ist
das Gerüst und die Treppenanlage vor Abrüstung zum
Schutz des eigenen Werkes sorgfältig zu reinigen.

Entsprechende Schutzvorkehrungen von Personen und
Bauteilen sind durch den AN zu errichten, vorzuhalten
und wieder abzubauen; dies ist in die EP einzurechnen.

Dem Auftragnehmer steht die bauseitige Toilette mit
Waschgelegenheit zur Benutzung zur Verfügung. Darüber
hinaus werden vom Auftraggeber ein Wasseranschluss auf
der Baustelle und Baustrom zur Verfügung gestellt. Die
Kosten hierfür werden durch den Auftraggeber anteilig
zum Abzug gebracht.

Eine nachträgliche Forderung infolge mangelnder
Überprüfung der örtlichen Verhältnisse kann nicht
berücksichtigt werden.

B.3 Bauunterbrechungen

Der Auftragnehmer hat seine Arbeitszeiten und etwaige
Geräuschemissionen an die gottesdienstliche Nutzung
anzupassen, was in der Kalkulation zu berücksichtigen
ist. Während der Arbeitswoche (Mo-Fr) sind keine
gottesdienstlichen oder kulturellen Veranstaltungen im
Dom geplant.

Stundenleistungen Bieterangaben:

 - Stundenlohn für Facharbeiter  ............... _/Std.

 - Stundenlohn für Helfer  ............... _/Std.

#### Titel 01.01 Baustelleneinrichtung

**01.01.0010 Baustelleinrichtung**
Baustelleinrichtung
Einrichtung und abschließende Beräumung der Baustelle
(Materialien und Geräte).
Umlagerung von Material und Gerät während des
Ausführungszeitraums (wenn durch Baubetrieb
erforderlich).
Fachgerechte Entsorgung von Bauschutt und Müll.
Regelmäßig während der Arbeiten sowie nach Beendigung
der Arbeiten Absaugen des Arbeitsbereiches.
Menge: 1,000 St

#### Titel 01.02 Sicherung Bleiglasfenster

**01.02.0010 Spanplattenschutz Fenster - 4-bahniges Fenster Ostseite**
4-bahniges gotisches Bleiglasfenster an der Ostseite
bestehend aus:
- 2 Bahnen je ca. 0,58m x 7,20m untergliedert in
  10 Felder a´ ca.  0,58m x 0,75m
- 2 Bahnen je ca. 0,58m x 8,20m untergliedert in
  11 Feldern a´ ca.0,58m x 0,75m,

- insgesamt 2 Stck. Fenster
wie folgt behandeln:

Staubschutzabdeckung Fenster mit Folie und Spanplatte
Abdecken der Fenster/Windeisen mit durchsichtigen
Planen zum Schutz der Bleiglasfelder und der Windeisen,
Fugen und Stöße sowie Anschlüsse an Boden, Wand und
Bauteilen mit mind. 5cm breitem, rückstandslosen
Klebeband abdichten. Für die Dauer der Arbeiten
unterhalten und nach Beendigung aufnehmen,
abtransportieren und entsorgen; einschl. Transport- und
Entsorgungsgebühren.
Einbauhöhen Fenster bis ca. 23m

Der obere u. der untere Anschluss müssen öffenbar zur
temporären Belüftung vorgesehen werden!

Material: PE-Folie, d= mind. 0,25mm und Spanplatte
d=ca. 10mm
sh. Zeichnung Bl. 2.6
Ausführung im 1.Teilabschnitt
Menge: 65,000 m2

**01.02.0020 Spanplattenschutz Fenster - 3-bahniges Fenster Südseite**
3-bahniges gotisches Bleiglasfenster an der Südseite
bestehend aus:
- 2 Bahnen je ca. 0,58m x 10,00m untergliedert in
  11 Felder a´ ca.  0,58m x 0,75m
- 1 Bahn je ca. 0,58m x 10,50m untergliedert in
  12 Feldern a´ ca.0,58m x 0,75m,

- ingesamt 1 Stck. Fenster
wie folgt behandeln:

Staubschutzabdeckung Fenster mit Folie und Spanplatte
Abdecken der Fenster/Windeisen mit durchsichtigen
Planen zum Schutz der Bleiglasfelder und der Windeisen,
Fugen und Stöße sowie Anschlüsse an Boden, Wand und
Bauteilen mit mind. 5cm breitem, rückstandslosen
Klebeband abdichten. Für die Dauer der Arbeiten
unterhalten und nach Beendigung aufnehmen,
abtransportieren und entsorgen; einschl. Transport- und
Entsorgungsgebühren.
Einbauhöhen Fenster bis ca. 23m

Der obere u. der untere Anschluss müssen öffenbar zur
temporären Belüftung vorgesehen werden!

Material: PE-Folie, d= mind. 0,25mm und Spanplatte
d=ca. 10mm
sh. Zeichnung Bl. 2.7
Ausführung im 1.Teilabschnitt
Menge: 35,000 m2

**01.02.0030 Spanplattenschutz Fenster - 3-bahniges Fenster Südseite**
3-bahniges gotisches Bleiglasfenster an der Südseite
bestehend aus:
- 2 Bahnen je ca. 0,58m x 10,50m untergliedert in
  15 Felder a´ ca.  0,58m x 0,75m
- 1 Bahn je ca. 0,58m x 11,20m untergliedert in
  16 Felder a´ ca.0,58m x 0,75m,

- insgesamt 4 Stck. Fenster
wie folgt behandeln:

Staubschutzabdeckung Fenster mit Folie und Spanplatte
Abdecken der Fenster/Windeisen mit durchsichtigen
Planen zum Schutz der Bleiglasfelder und der Windeisen,
Fugen und Stöße sowie Anschlüsse an Boden, Wand und
Bauteilen mit mind. 5cm breitem, rückstandslosen
Klebeband abdichten. Für die Dauer der Arbeiten
unterhalten und nach Beendigung aufnehmen,
abtransportieren und entsorgen; einschl. Transport- und
Entsorgungsgebühren.
Einbauhöhen Fenster bis ca. 23m

Der obere u. der untere Anschluss müssen öffenbar zur
temporären Belüftung vorgesehen werden!

Material: PE-Folie, d= mind. 0,25mm und Spanplatte
d=ca. 10mm
sh. Zeichnung Bl. 1.1 / Bl. 1.4
Ausführung im 2. Teilabschnitt
Menge: 100,000 m2

**01.02.0040 Spanplattenschutz Fenster - 3-bahniges Fenster Nord/Südseite**
3-bahniges Bleiglasfenster mit Klarglas an der Nord-
/Südseite
bestehend aus:
- 2 Bahnen je ca. 0,58m x 10,50m untergliedert in
  15 Felder a´ ca.  0,58m x 0,75m
- 1 Bahn je ca. 0,58m x 11,20m untergliedert in
  16 Feldern a´ ca.0,58m x 0,75m,

- insgesamt 4Stck. Fenster Südseite
- insgesamt 6Stck. Fenster Nordseite
wie folgt behandeln:

Staubschutzabdeckung Fenster mit Folie und Spanplatte
Abdecken der Fenster/Windeisen mit durchsichtigen
Planen zum Schutz der Bleiglasfelder und der Windeisen,
Fugen und Stöße sowie Anschlüsse an Boden, Wand und
Bauteilen mit mind. 5cm breitem, rückstandslosen
Klebeband abdichten. Für die Dauer der Arbeiten
unterhalten und nach Beendigung aufnehmen,
abtransportieren und entsorgen; einschl. Transport- und
Entsorgungsgebühren.
Einbauhöhen Fenster bis ca. 23m

Material: PE-Folie, d= mind. 0,25mm und Spanplatte
d=ca. 10mm
sh. Zeichnung Bl. 1.1 / Bl. 1.4
Ausführung im 2. und 3. Teilabschnitt
Menge: 250,000 m2

**01.02.0050 Spanplattenschutz Fenster - 3-bahniges Fenster Kapellen**
3-bahniges Bleiglasfenster mit Klarglas an der
Nordseite Kapellen bestehend aus:
- 2 Bahnen je ca. 0,58m x 2,40m untergliedert in
  4 Felder a´ ca.  0,58m x 0,75m
- 1 Bahn je ca. 0,58m x 2,90m untergliedert in
  4 Feldern a´ ca.0,58m x 0,75m,

- insgesamt 6Stck. Fenster EG Kapellen
wie folgt behandeln:

Staubschutzabdeckung Fenster mit Folie und Spanplatte
Abdecken der Fenster/Windeisen mit durchsichtigen
Planen zum Schutz der Bleiglasfelder und der Windeisen,
Fugen und Stöße sowie Anschlüsse an Boden, Wand und
Bauteilen mit mind. 5cm breitem, rückstandslosen
Klebeband abdichten. Für die Dauer der Arbeiten
unterhalten und nach Beendigung aufnehmen,
abtransportieren und entsorgen; einschl. Transport- und
Entsorgungsgebühren.
Einbauhöhen Fenster bis ca. 4m

Material: PE-Folie, d= mind. 0,25mm und Spanplatte
d=ca. 10mm
Ausführung im 3.Teilabschnitt
Menge: 45,000 m2

**01.02.0060 Staubschutzabdeckung sonstige Fenster / Folie**
Staubschutzabdeckung sonstige Fenster / Folie
Abdecken der Fenster/Windeisen mit durchsichtigen
Planen zum Schutz der äußeren Verglasung und der
Windeisen,
Fugen und Stöße sowie Anschlüsse an Boden, Wand und
Bauteilen mit mind. 5cm breitem, rückstandslosen
Klebeband abdichten. Für die Dauer der Arbeiten
unterhalten und nach Beendigung aufnehmen,
abtransportieren und entsorgen; einschl. Transport- und
Entsorgungsgebühren.
Die Verlegung erfolgt abschnittsweise und in
Teilflächen.

Material: PE-Folie, d= mind. 0,25mm
Ausführung abschnittsweise im 1.-3. Teilabschnitt
Menge: 200,000 m2

USt %: 19,00
